# Maler (TH)
Angebotsaufforderung (GAEB 90, DA83)
Währung: EUR
Auftraggeber: Covivio Berlin My GmbH c/o

## Zusätzlicher Text
BAUVORHABEN:  Hindenburgdamm 58a
=========================================

Treppenhaus

12203 Berlin

GEWERK:  Maler- und Bodenbelagsarbeiten
Ausführungszeitraum:  Beginn 09/2026 _ _____

Soweit nicht anders beschrieben enthalten die nachfolgenden Positionen
jeweils die Lieferung der genannten Materialien, sowie aller
erforderlichen Klein- und Zubehörmaterialien. Ausgebaute Materialien
sind jeweils abzufahren und zu entsorgen.

Die Baustelle ist vor Angebotsabgabe zu Besichtigen. Sollten
Unklarheiten zur Ausführung oder zu einzelnen Positionen bestehen, sind
diese unbedingt vor Angebotsabgabe durch den Auftragnehmer mit dem
Auftraggeber zu klären.

Termine

Ausführung ab (siehe oben)

Ortsbesichtigung

Eine Ortsbesichtigung vor Angebotsabgabe ist zwingend erforderlich, da
nur eine beschränkte Baustelleneinrichtung möglich ist.

Aufmaß

Maßgebend für die Abrechnung ist das nach Fertigstellung aller Arbeiten
(gemeinsam mit Ihnen und unserer Bauleitung) das vorzulegende Aufmaß.

Leistung

Die Wohnungsgesellschaften behalten sich das Recht vor, einzelne
Positionen aus dem Auftragsumfang herauszunehmen, ohne das hierfür
Kosten geltend gemacht werden können oder eine Änderung der
Einheitspreise anderer Positionen erfolgt.

Der Arbeitsumfang bestimmt sich ausschließlich nach dem Text unserer
Bestellung und etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

Bedingungen für die Entsorgung von Abfällen

Der Leistungserbringer ist verpflichtet, die bei uns anfallenden Abfälle
ordnungsgemäß und
sofort zu entsorgen.  Zu diesem Zweck hat er die einschlägigen Gesetze,
Verordnungen und sonstigen öffentlich-rechtlichen Vorschriften
einzuhalten.

Der Leistungserbringer sichert zu und führt auf unser Verlangen den
Nachweis, dass er die
behördliche Einsammlungs- oder Beförderungsgenehmigung nach dem
Abfallgesetz hat.
Das Erlöschen dieser Genehmigung ist uns unverzüglich schriftlich
mitzuteilen. Die Erklärung des Betreibers der Abfallentsorgungsanlage
über die Übernähme der Abfälle ist vor der Beförderung vorzulegen.

Mit Übernahme der Abfälle durch den Leistungserbringer gehen Eigentum,
Gefahr, Verkehrssicherungs-pflicht und öffentlich-rechtliche
Verantwortung auf diesen über.

Die Beförderung hat auf direktem Fahrweg ohne Unterbrechung,
Zwischenlagerung und Umladung auf andere Transportmittel zu erfolgen.
Der Leistungserbringer hat die behördlich geforderten Begleitscheine mit
sich zu fuhren und ihre Quittierung durch den Betreiber der
Abfallentsorgungsanlage herbeizuführen. Sind solche Begleitscheine nicht
erforderlich, hat er uns eine Übernahmebestätigung durch den Betreiber
der Abfallentsorgungsanlage unverzüglich vorzulegen.

Der Leistungserbringer hat uns jede Störung in der ordnungsgemäßen
Abfallentsorgung sofort zu melden.  Die Behebung der Störung hat -
abgesehen von unaufschiebbaren Eilfällen - im Benehmen mit uns zu
erfolgen. Davon unberührt bleibt die volle Verant-wortlichkeit des
Leistungserbringers für die ordnungsgemäße Entsorgung der Abfälle.

Wir können Prüfungen zur Feststellung durchführen, ob der
Leistungserbringer seinen Pflichten nachgekommen ist. Hierzu können wir
zum Beispiel Einsicht nehmen in die vom Leistungserbringer nach
öffentlich-rechtlichen Vorschriften zu führenden Nachweisbücher und in
den Genehmigungsbescheid der angefahrenen Abfallentsorgungsanlage,
dessen Vorlage der Leistungserbringer zu bewirken hat.

Der Leistungserbringer hat zur Abdeckung aller - sowohl seiner als auch
unserer - sich aus der Abfallbeseitigung ergebenden Haftungsrisiken
unter Einschluß des Gewässerschäden -Haftungsrisikos auf seine Kosten
eine Haftpflichtversicherung in ausreichender Höhe für Personen-, Sach-
und Vermögensschäden abzuschließen und uns den Abschluß auf Verlangen
nachzuweisen.  Diese Regelung läßt die Haftung des Leistungserbringers
unberührt.

Die in diesen Bedingungen festgelegten Pflichten hat der
Leistungserbringer jedem Dritten aufzuerlegen, dessen er sich zur
Erfüllung dieser Pflichten bedient.

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Soweit persönliche Schutzausstattung (PSA) erforderlich ist, hierzu
zählen auch Artikel zur Wahrung der Notwendigkeiten im Rahmen eines
erhöhten Infektionsschutzes, sind diese entsprechend den gesetzlichen
Anforderungen bzw. der situativen Notwendigkeit immer einzusetzen.

5) Möbel und sonstiges Mietereigentum, Bodenflächen und angrenzende
Bauteile etc. im Bereich der auszuführenden Arbeiten sind durch Folie,
evtl. Schaltafeln oder Ähnliches zu schützen.

A3) PREISE

Soweit und sobald Überschreitungen absehbar sind, ist hierüber der
Abteilung Einkauf des AG ein schriftliches Angebot einzureichen und eine
gesonderte Vereinbarung zu treffen.

In den Einheitspreisen sind sämtliche Kosten, wie Lohn-, Material- und
Nebenkosten, hierzu gehören auch erforderliche Hygieneschutzartikel,
enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Zusatzleistungen, die in den nachfolgenden
Leistungspositionen nicht enthalten sind, sind als Nachtrag dem
zuständigen Bauleiter vor Ausführung zur Genehmigung aufzugeben. Die
Preise für derartige Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
C) TECHNISCHE VORBEMERKUNGEN
===============================

Für Angebot und Ausführung sind besonders zu beachten:

DIN 18299  Allgemeine Regelungen für Bauarbeiten je der Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss  7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a) Augenscheinliche Überprüfung aller im Untergrund eingesetzten
Geländer-, Gitterstützen und sonstige Verankerungen auf fachgerechte
Überarbeitbarkeit.

b) Erschwernisse durch Vorhandensein von Regenfallrohren oder sonstigen
Leitungen werden nicht vergütet.

c) Säuberung des Untergrundes von Staub und Verschmutzung sowie von lose
sitzenden Putz- und Betonteilen durch Trocken - Reinigung.

d) Das Ausbilden, Aufstellen und wieder entfernen eines geeigneten
Auffangsystems zum Auffangen des anfallenden Schmutzwassers bzw. der
gesamten belasteten Flüssigkeiten, z. B. Rinnensystem aus chemisch
resistentem Kunststoff oder Folienwannen mit flüssigkeitsdichtem
Anschluss zur Fassadenfläche bei Nass  Reinigung. Schmutzwasseranlage
für o. a. Reinigungsarbeiten, mit Zusatzmittel / ohne Zusatzmittel
aufstellen und vorhalten zur Vorklärung des anfallenden Schmutzwassers
sowie der belasteten Flüssigkeiten sowie die bei belasteten
Flüssigkeiten benötigten mobilen Abwasseranlagen, inkl. aller durch den
Betreiber der mobilen Abwasseranlage zu erbringenden regelmässigen Prüf-
und Probeentnahmekosten, Bedienung der Anlage sowie Einleitung des
vorgeklärten Reinigungswassers in die Kanalisation entsprechend den
jeweils gültigen Vorschriften. Die Anlage ist nach den jeweils gültigen
Ortsgesetzen bzw. örtlichen Richtlinien abgenommen und wird entsprechend
der Richtlinien `Fassadenreinigung` durch geeignetes Fachpersonal
bedient. Auffangen und Lagern des Schmutzwassers sowie der gesamten
belüfteten Flüssigkeit in bruchfesten, fest verschliessbaren und vor
Missbrauch gesicherten Behältern bis zur Filterung, Einleitung und
Entsorgung.

e) Das farbige Absetzen eines Bauteils sowie das Absetzen und
Beschneiden von Fenster- und Türfaschen, Bändern, Gesimsen, Nuten und
Sockelflächen.

f) Das Einholen der Genehmigungen für Strassen- und
Bürgersteigabsperrungen, bzw. für die Nutzung von Nachbargrundstücken.

g) Schutz der in Benutzung genommenen öffentlichen Verkehrsflächen oder
anderer Einrichtungen und Vorleistungen anderer Unternehmer vor
Beschädigung sowie Beseitigung der Schäden oder Übernahme der Kosten
hierfür.

h) Übernahme der Gebühren für die Benutzung von öffentlichen
Verkehrsflächen oder  Nachbargrundstücken.

i) Notwendige Maßnahmen zum Schutz von Dächern, Rinnen, Fallrohren,
Blechen, Fugenbändern, Fußböden, Geländern, Stahlzargen, Fenstern,
Türen, Beschlägen und sonstigen Bauteilen vor Verunreinigungen und
Beschädigungen durch die Putzarbeiten, einschl. der erforderlichen
Stoffe oder Schutzanstriche für Verblendungen, Gesimse, Sohlbänke,
eloxierte Teile u.ä. sowie die spätere Beseitigung.

j) Die Kosten für Aufenthalts- und Lagerräume.

k) Das Wiederherstellen der durch die eigenen Arbeiten beschädigten
Grünanlagen (durch Anlieferungen, Lagerflächen etc.)

l) Das Herstellen von bis zu 0,50 m² grossen mobilen Musterflächen nach
Vorauswahl vorliegender Farbvorschläge.

Besondere Hinweise

Bei dieser Ausschreibung wird zur Bedingung gemacht, dass keine
Baustoffe verwendet werden, die

a) voll- oder teilhalogenierte Fluorchlorkohlenwasserstoffe (FCKW,
HFCKW) enthalten oder unter Verwendung dieser Stoffe hergestellt wurden

b) UF  Montageschäume (Harnstoff-Formaldehyd-Schaumkunststoff) und
Baustoffe deren  Ausgleichskonzentration für Formaldehyd 0,05 ppm
(parts per million; 1,0 mg/kg) im  Prüfraum überschreitet. (Das
Prüfverfahren richtet sich nach der Richtlinie des Ausschusses für
Einheitliche Technische Baubestimmungen (ETB) zur Begrenzung der
Formaldehydemission in die Raumluft bei Verwendung von
Harnstoff-Formaldehydharz Ortschaum)

c) Lösemittelhaltige Farben und Lacke sind zu vermeiden. Für eine
Verwendung im Einzelfall ist die Zustimmung vom Auftraggeber einzuholen.

Produkt- und Systemvorgaben

Vor Angebotsabgabe sind die Oberflächen der Fassadenflächen auf die
ausgeschriebene Ausführungsart des Anstrichsystems hin zu prüfen.

Folgende Fabrikate können verwendet werden:

Brillux
Caparaol
Herbol
Sto
oder gleichwertig

Das angebotene Fabrikat ist vor Angebotsabgabe zu benennen.

Die Farbtöne sind in Absprache mit der Bauleitung festzulegen. Für
farbige Anstrichsysteme, einschl. deren Putze gelten folgende
Farbtonstufen:

hell getönt  entspricht Hellbezugswerten  51 -100

mittel getönt  entspricht Hellbezugswerten  26 - 50

satt getönt  entspricht Hellbezugswerten  25 - 11

Voll- oder  entspricht Hellbezugswerten  0 - 10
Sonderton

Hellgetönte Beschichtungen werden nicht gesondert vergütet und sind in
den Einheitspreis für weisse Anstriche einzukalkulieren. Die weiteren
Abstufungen werden gesondert vergütet und sind bei Bedarf gesondert im
LV aufgeführt.

Die o. a. Abstufung gilt nicht für Lacke und Lasuren. Sind Lack- und
Lasurarbeiten von Holz- und Stahlbauteilen im LV enthalten, sind
sämtliche Farbtonstufen in den Einheitspreis einzukalkulieren. Sie
werden nicht gesondert vergütet.

Untergrundprüfung

Die Überprüfung des vorhandenen Untergrundes auf Mängel oder nicht
ausreichenden Vorleistungen hat der AN unbedingt durchzuführen. Gemäss
VOB Teil B, DIN 1961  4 Nr. 3 sowie VOB Teil C ist der AN verpflichtet
vor Beginn der Arbeiten die örtl. Bauleitung schriftlich auf Mängel
hinzuweisen. Der AN haftet für alle später auftretenden Schäden in
vollem Umfang, wenn die Mängelmeldung nicht rechtzeitig schriftlich
erfolgt ist.

Artenschutz an Gebäuden

Vor und während der Durchführung von Gerüst-, Fassaden- oder
Dacharbeiten ist durch den AN zu überprüfen, ob durch die beabsichtigten
und beauftragten Maßnahmen evtl. gebäudebewohnende Tierarten wie z.B.
Mauersegler, Fledermäuse, Schwalben u.A. gestört oder vertrieben werden.
Die Vorschrift des  44 Bundesnaturschutzgesetz ist zu beachten. Bei
drohenden Verstößen gegen diese Vorschrift ist zwingend die weitere
Vorgehensweise mit der Bauleitung des AG bzw. gemeinsam mit dem Amt für
Umwelt und Grün abzustimmen. Soweit die Umsetzung der Maßnahmen bereits
begonnen hat und die drohende Beeinträchtigung nicht vor Beginn der
Maßnahmen erkennbar war, sind die Arbeiten umgehend bei Erkennen eines
drohenden Verstoßes gegen  44 BNatSG in dem entsprechenden Bereich
vorübergehend bis zur abschließenden Klärung der weiteren Vorgehensweise
auszusetzen.

## Maler (TH)
Datum: 02.10.26

### Bereich 01 Baustelleneinrichtung

#### Abschnitt 01.01 Baustelleneinrichtung

**01.01.0010 Einrichten der Baustelle**
Einrichten der Baustelle

Geräte, Werkzeuge und sonstige Betriebsmittel,
die zur vertragsgemäßen Erfüllung der Bauleistungen
erforderlich sind, auf die Baustelle bringen,
bereitstellen und soweit der Geräteeinsatz nicht
gesondert berechnet wird, betriebsfertig aufstellen
einschließlich der dafür notwendigen Arbeiten.

Baubüros, Unterkünfte, Werkstätten, Lagerschuppen
und dergleichen, soweit erforderlich, an- und
abtransportieren, aufbauen und einrichten.

Kosten für Gebrauchsunterhaltung und Betreiben der
Geräte, Anlagen und Einrichtungen werden nicht mit
dieser Pauschale, sondern mit den Einheitspreisen der
entsprechenden Teilleistung vergütet.
Menge: 1,000 psch

**01.01.0020 Strom-/wasseranschluß herstellen, vorhalten und räumen**
*** Bedarfsposition ohne GB
Strom-/Wasseranschluss herstellen, vorhalten und räumen
Strom- und Wasseranschluss herstellen, für die Dauer
der Bauarbeiten vorhalten und nach Beendigung der
Arbeiten demontieren. Die Einrichtungen sind auch
anderen Unternehmern zur Verfügung zu stellen.
Den Verbrauch durch geeignete Messeinrichtungen
aufzeichnen und mit dem Auftraggeber abrechnen.
Menge: 1,000 psch

**01.01.0030 Gerüst / Leitern Hilfsmittel Treppenhaus**
Gerüst / Leitern Hilfsmittel Treppenhaus
liefern und vorhalten eines Alu-Leichtbau-
Treppenhausgerüsts oder einer Spezial-
Treppenhausleiter für die Dauer der Arbeiten
im Bereich der Treppenstufen bzw. im Bereich
des Treppenhauskopfes.
Nach Fertigstellung demontieren und abfahren.
Menge: 1,000 psch

**01.01.0040 Bauschutt-Container und Abfall-Container**
Bauschutt-Container und Abfall-Container

An- und Abtransport, sowie vorhalten von mind. je einen
befüllbaren Bauschutt-Container für auf der Baustelle
anfallenden Bauschutt, sowie einen Abfall-Container
7 m3 für auf der Baustelle für anfallenden Abfall.
Inklusive Kipp- und Deponiegebühren.
Menge: 14,000 m3

**01.01.0050 Baustelle räumen**
Baustelle räumen

Baustelle von allen Geräten, Anlagen,
Einrichtungen und dergleichen räumen.
Benutzte Flächen und Wege entsprechend
dem ursprünglichen Zustand ordnungsgemäß
herrichten. Verunreinigungen beseitigen.
Menge: 1,000 psch

**01.01.0060 Toilettenkabine**
Toilettenkabine
inkl. Großes Handwaschbecken mit 60l
Frischwasser
Vorhaltung während des Zeitraums der
Arbeiten.
Nach Fertigstellung der Arbeiten wird die
Mietbautoilette abgeholt.
Menge: 8,000 Wo

### Bereich 02 Vorderhaus

#### Abschnitt 02.01 Bodenbelagsarbeiten

**02.01.0010 Vorhandenen Linoleumboden entfernen inkl. Entsorgung**
Vollständiges Entfernen des vorhandenen
Linoleumbodenbelags auf Bodenflächen im Treppenhaus.
Die Leistung umfasst:

Ablösen und Entfernen des vorhandenen Linoleumbelags,
Entfernen anhaftender Kleberreste, soweit für die
Weiterverarbeitung erforderlich,
sortenreine Trennung der Materialien,
Abtransport und fachgerechte Entsorgung gemäß geltenden
Vorschriften.

Der Untergrund ist besenrein und frei von losen
Bestandteilen zu übergeben.
Schutz angrenzender Bauteile ist Bestandteil der
Leistung.
Menge: 31,500 m²

**02.01.0020 alten vorhandenen Linoleum von den Treppenstufen entfernen inkl. Treppenkanten**
Vorhandenen Linoleumbodenbelag von Treppenstufen
vollständig entfernen, einschließlich vorhandener
Belagseinlagen in Treppenkantenbereichen.
Die Leistung umfasst das Ablösen des Belags von Tritt-
und Setzstufen, das Entfernen von Klebstoffresten sowie
den Abtransport und die fachgerechte Entsorgung aller
Abfälle.
Die Treppenstufen sind sauber und für die nachfolgenden
Bodenaufbauarbeiten geeignet zu hinterlassen.
Menge: 68,000 Stk

**02.01.0030 Untergrundvorbereitung Bodenflächen**
Untergrundvorbereitung der freigelegten Bodenflächen
durch mechanisches Anschleifen.

Die Bearbeitung erfolgt mit geeigneten maschinellen
Schleifgeräten unter Berücksichtigung des jeweiligen
Untergrundes.

Die Leistung umfasst:
- Anschleifen der gesamten Bodenfläche zur Verbesserung
der Haftfähigkeit
- Entfernen von losen Bestandteilen, Verschmutzungen
und Altbeschichtungsresten
- Absaugen des anfallenden Schleifstaubes mittels
geeigneter Industriestaubsauger
- Herstellen eines sauberen, trockenen und belegreifen
Untergrundes

Der Untergrund ist so vorzubereiten, dass die
nachfolgenden Spachtel- und Bodenbelagsarbeiten
fachgerecht und ohne Beeinträchtigung ausgeführt werden
können.
Menge: 31,500 m²

**02.01.0040 Trittstufen abschleifen / reinigen / saugen**
Bodenfläche mit einer Handschleifmaschine
anschleifen einschließlich absaugen
Menge: 68,000 Stk

**02.01.0050 Bodenflächen mit Glasfaservlies und Spachtelmasse vollflächig spachteln**
Vollflächige Spachtelung der vorbereiteten
Bodenflächen.

Auf den entsprechend vorbereiteten Untergrund (z. B.
Holzdielenboden) ist ein geeignetes Glasfaservlies
faltenfrei auszulegen und gemäß Systemvorgaben
einzubetten.

Anschließend ist eine faserverstärkte Spachtelmasse
vollflächig aufzubringen und gleichmäßig zu verteilen.

Die Leistung umfasst:
- Zuschneiden, Einlegen und Einbetten des
Glasfaservlieses
- Vollflächiges Überspachteln der Bodenflächen
- Gleichmäßiges Abziehen und Glätten der Oberfläche
- Herstellung einer planebenen, tragfähigen und
belegreifen Fläche

Die Spachtelung ist in einer mittleren Schichtdicke von
ca. 3 mm auszuführen.

Die Ausführung hat systemgerecht nach den jeweiligen
Herstellervorgaben und unter Berücksichtigung der
Untergrundverhältnisse zu erfolgen.
Menge: 31,500 m²

**02.01.0060 Holztrittstufen spachteln**
vorbereiteten Holzdielenboden mit einer
faserverstärkten Spachtelmasse vollflächig
überspachteln.
Menge: 68,000 Stk

**02.01.0070 Linoleumbelag auf Bodenflächen verlegen inkl. Kleber**
Linoleumbodenbelag auf vorbereiteten Bodenflächen
fachgerecht verlegen.
Die Leistung umfasst das Zuschneiden, passgenaue
Einlegen sowie die vollflächige Verklebung mit einem
geeigneten Systemkleber.
Der Belag ist sauber anzudrücken und spannungsfrei zu
verarbeiten.
Der Linoleumbelag selbst ist nicht Bestandteil dieser
Position und wird gesondert geliefert.
Menge: 31,500 m²

**02.01.0080 Linoleumbelag auf Treppenstufen verlegen inkl. Kleber**
Linoleumbodenbelag auf Treppenstufen fachgerecht
verlegen.
Die Leistung umfasst das passgenaue Zuschneiden für
Tritt- und Setzstufen, die vollflächige Verklebung mit
geeigneten Klebstoffen sowie die saubere Ausbildung der
Anschlüsse an Treppenkantenprofile.
Die Ausführung hat rutschfest und für den
Treppenbereich geeignet zu erfolgen.
Menge: 68,000 Stk

**02.01.0090 Treppenkantenprofile aus Aluminium liefern und montieren**
ieferung und Montage von Treppenkanten-Winkelprofilen
aus Aluminium oder gleichwertigem Material, geeignet
zur Aufnahme von Linoleumbodenbelägen.
Die Profile sind versenkt zu montieren und fachgerecht
zu befestigen.
Abmessungen und Ausführung sind auf den vorgesehenen
Bodenbelag abzustimmen.
Sämtliche Befestigungsmittel sind Bestandteil der
Leistung.
Menge: 68,000 Stk

**02.01.0100 Lieferung Linoleumbelag ca. 2,5 mm, oder gleichwertig**
Lieferung eines Linoleumbodenbelags, geeignet für stark
frequentierte Verkehrsflächen im Treppenhaus, mit einer
Gesamtstärke von ca. 2,5 mm.
Der Belag ist aus einer aktuellen Standardkollektion zu
wählen, z. B. wie Fabrikat Forbo Real oder
gleichwertig.
Die konkrete Produktauswahl erfolgt durch den
Auftragnehmer und ist vor Einbau mit dem Auftraggeber
abzustimmen.
Menge: 56,000 m²

**02.01.0110 Silikonanschlussfugen herstellen**
Herstellen elastischer Silikonanschlussfugen im Bereich
von Wand-, Sockel- und sonstigen Bauteilanschlüssen.
Die Leistung umfasst das Reinigen der Fugenflanken, das
fachgerechte Einbringen des Dichtstoffs sowie die
Herstellung eines sauberen und gleichmäßigen
Fugenbildes.
Fugenbreite bis ca. 1 cm. Farbton nach Abstimmung.
Menge: 106,000 m

**02.01.0120 Viertelstäbe demontieren und erneuern**
Vorhandene Viertelstäbe demontieren und fachgerecht
entsorgen.
Anschließend neue Viertelstäbe liefern und montieren,
einschließlich Zuschnitt, Befestigung und sauberer
Ausbildung der Übergänge zu Boden- und Wandflächen.
Die Ausführung hat passend zu den angrenzenden
Oberflächen zu erfolgen.
Menge: 110,000 m

### Bereich 03 Seitenflügel

#### Abschnitt 03.01 Bodenbelagsarbeiten

**03.01.0010 Vorhandenen Linoleumboden entfernen inkl. Entsorgung**
Vollständiges Entfernen des vorhandenen
Linoleumbodenbelags auf Bodenflächen im Treppenhaus.
Die Leistung umfasst:

Ablösen und Entfernen des vorhandenen Linoleumbelags,
Entfernen anhaftender Kleberreste, soweit für die
Weiterverarbeitung erforderlich,
sortenreine Trennung der Materialien,
Abtransport und fachgerechte Entsorgung gemäß geltenden
Vorschriften.

Der Untergrund ist besenrein und frei von losen
Bestandteilen zu übergeben.
Schutz angrenzender Bauteile ist Bestandteil der
Leistung.
Menge: 20,000 m²

**03.01.0020 alten vorhandenen Linoleum von den Treppenstufen entfernen inkl. Treppenkanten**
Vorhandenen Linoleumbodenbelag von Treppenstufen
vollständig entfernen, einschließlich vorhandener
Belagseinlagen in Treppenkantenbereichen.
Die Leistung umfasst das Ablösen des Belags von Tritt-
und Setzstufen, das Entfernen von Klebstoffresten sowie
den Abtransport und die fachgerechte Entsorgung aller
Abfälle.
Die Treppenstufen sind sauber und für die nachfolgenden
Bodenaufbauarbeiten geeignet zu hinterlassen.
Menge: 34,000 Stk

**03.01.0030 Untergrundvorbereitung Bodenflächen**
Untergrundvorbereitung der freigelegten Bodenflächen
durch mechanisches Anschleifen.

Die Bearbeitung erfolgt mit geeigneten maschinellen
Schleifgeräten unter Berücksichtigung des jeweiligen
Untergrundes.

Die Leistung umfasst:
- Anschleifen der gesamten Bodenfläche zur Verbesserung
der Haftfähigkeit
- Entfernen von losen Bestandteilen, Verschmutzungen
und Altbeschichtungsresten
- Absaugen des anfallenden Schleifstaubes mittels
geeigneter Industriestaubsauger
- Herstellen eines sauberen, trockenen und belegreifen
Untergrundes

Der Untergrund ist so vorzubereiten, dass die
nachfolgenden Spachtel- und Bodenbelagsarbeiten
fachgerecht und ohne Beeinträchtigung ausgeführt werden
können.
Menge: 20,000 m²

**03.01.0040 Trittstufen abschleifen / reinigen / saugen**
Bodenfläche mit einer Handschleifmaschine
anschleifen einschließlich absaugen
Menge: 34,000 Stk

**03.01.0050 Bodenflächen mit Glasfaservlies und Spachtelmasse vollflächig spachteln**
Vollflächige Spachtelung der vorbereiteten
Bodenflächen.

Auf den entsprechend vorbereiteten Untergrund (z. B.
Holzdielenboden) ist ein geeignetes Glasfaservlies
faltenfrei auszulegen und gemäß Systemvorgaben
einzubetten.

Anschließend ist eine faserverstärkte Spachtelmasse
vollflächig aufzubringen und gleichmäßig zu verteilen.

Die Leistung umfasst:
- Zuschneiden, Einlegen und Einbetten des
Glasfaservlieses
- Vollflächiges Überspachteln der Bodenflächen
- Gleichmäßiges Abziehen und Glätten der Oberfläche
- Herstellung einer planebenen, tragfähigen und
belegreifen Fläche

Die Spachtelung ist in einer mittleren Schichtdicke von
ca. 3 mm auszuführen.

Die Ausführung hat systemgerecht nach den jeweiligen
Herstellervorgaben und unter Berücksichtigung der
Untergrundverhältnisse zu erfolgen.
Menge: 20,000 m²

**03.01.0060 Holztrittstufen spachteln**
vorbereiteten Holzdielenboden mit einer
faserverstärkten Spachtelmasse vollflächig
überspachteln.
Menge: 34,000 Stk

**03.01.0070 Linoleumbelag auf Bodenflächen verlegen inkl. Kleber**
Linoleumbodenbelag auf vorbereiteten Bodenflächen
fachgerecht verlegen.
Die Leistung umfasst das Zuschneiden, passgenaue
Einlegen sowie die vollflächige Verklebung mit einem
geeigneten Systemkleber.
Der Belag ist sauber anzudrücken und spannungsfrei zu
verarbeiten.
Der Linoleumbelag selbst ist nicht Bestandteil dieser
Position und wird gesondert geliefert.
Menge: 20,000 m²

**03.01.0080 Linoleumbelag auf Treppenstufen verlegen inkl. Kleber**
Linoleumbodenbelag auf Treppenstufen fachgerecht
verlegen.
Die Leistung umfasst das passgenaue Zuschneiden für
Tritt- und Setzstufen, die vollflächige Verklebung mit
geeigneten Klebstoffen sowie die saubere Ausbildung der
Anschlüsse an Treppenkantenprofile.
Die Ausführung hat rutschfest und für den
Treppenbereich geeignet zu erfolgen.
Menge: 34,000 Stk

**03.01.0090 Treppenkantenprofile aus Aluminium liefern und montieren**
ieferung und Montage von Treppenkanten-Winkelprofilen
aus Aluminium oder gleichwertigem Material, geeignet
zur Aufnahme von Linoleumbodenbelägen.
Die Profile sind versenkt zu montieren und fachgerecht
zu befestigen.
Abmessungen und Ausführung sind auf den vorgesehenen
Bodenbelag abzustimmen.
Sämtliche Befestigungsmittel sind Bestandteil der
Leistung.
Menge: 34,000 Stk

**03.01.0100 Lieferung Linoleumbelag ca. 2,5 mm, oder gleichwertig**
Lieferung eines Linoleumbodenbelags, geeignet für stark
frequentierte Verkehrsflächen im Treppenhaus, mit einer
Gesamtstärke von ca. 2,5 mm.
Der Belag ist aus einer aktuellen Standardkollektion zu
wählen, z. B. wie Fabrikat Forbo Real oder
gleichwertig.
Die konkrete Produktauswahl erfolgt durch den
Auftragnehmer und ist vor Einbau mit dem Auftraggeber
abzustimmen.
Menge: 30,000 m²

**03.01.0110 Silikonanschlussfugen herstellen**
Herstellen elastischer Silikonanschlussfugen im Bereich
von Wand-, Sockel- und sonstigen Bauteilanschlüssen.
Die Leistung umfasst das Reinigen der Fugenflanken, das
fachgerechte Einbringen des Dichtstoffs sowie die
Herstellung eines sauberen und gleichmäßigen
Fugenbildes.
Fugenbreite bis ca. 1 cm. Farbton nach Abstimmung.
Menge: 36,000 m

**03.01.0120 Viertelstäbe demontieren und erneuern**
Vorhandene Viertelstäbe demontieren und fachgerecht
entsorgen.
Anschließend neue Viertelstäbe liefern und montieren,
einschließlich Zuschnitt, Befestigung und sauberer
Ausbildung der Übergänge zu Boden- und Wandflächen.
Die Ausführung hat passend zu den angrenzenden
Oberflächen zu erfolgen.
Menge: 23,000 m

### Bereich 04 Hinterhaus

#### Abschnitt 04.01 Malerarbeiten

**04.01.0010 Musterfläche herstellen**
Musterfläche herstellen
Herstellen von mobilen Musterflächen in Absprache mit
der Bauleitung.
Größe 0,5x0,5m
Menge: 3,000 Stk

**04.01.0020 Bodenflächen mit Abdeckvlies schützen und nach Arbeiten entfernen**
Empfindliche Bodenflächen im Arbeitsbereich mit
geeignetem Maler-Abdeckvlies abdecken.
Das Abdeckmaterial ist vollflächig auszulegen, Stöße
sind zu überlappen bzw. zu verkleben.
Nach Abschluss der Arbeiten ist das Abdeckvlies
vollständig zu entfernen sowie anfallende Abfälle
fachgerecht zu entsorgen.
Das Abdeckvlies muss aus einem stabilen Vliesmaterial
mit rutschhemmender, flüssigkeits- und
lösemittelbeständiger Folienunterseite bestehen und die
darunterliegenden Oberflächen wirksam vor Verschmutzung
und Beschädigung schützen.
Menge: 51,000 m²

**04.01.0030 Treppenstufen mit Maler-Abdeckvlies schützen**
Vorhandene Treppenstufen im Arbeitsbereich mit
geeignetem Maler-Abdeckvlies abdecken.
Das Abdeckmaterial ist passgenau aufzulegen, Stöße und
Überlappungen sind zu verkleben, sodass ein sicherer
Schutz während der Arbeiten gewährleistet ist.
Nach Abschluss der Arbeiten ist das Abdeckvlies
vollständig zu entfernen und fachgerecht zu entsorgen.
Das Abdeckmaterial muss rutschhemmend sowie
flüssigkeits- und lösemittelbeständig sein.
Menge: 75,000 m²

**04.01.0040 Geländer, Fenster, Türen und Einbauten mit Folie abdecken**
Geländer, Fenster, Türen sowie sonstige Einbauten im
Arbeitsbereich mit geeigneter Schutzfolie abdecken.
Die Folie ist sicher zu befestigen, Stöße sind zu
verkleben.
Nach Abschluss der Arbeiten ist die Schutzfolie
rückstandsfrei zu entfernen und fachgerecht zu
entsorgen.
Die Schutzmaßnahmen sind so auszuführen, dass
angrenzende Bauteile zuverlässig vor Farb- und
Materialverschmutzungen geschützt werden.
Menge: 35,000 m²

**04.01.0050 Deckenrisse aufweiten, lose Putzteile entfernen und vorspachteln**
Vorhandene Risse in Deckenflächen keilförmig aufweiten.
Lose, nicht tragfähige Putzteile im Rissbereich
entfernen.
Die vorbereiteten Rissbereiche sind mit geeignetem
Rissbinder bzw. Spachtelmaterial vorzuspachteln und für
nachfolgende Beschichtungen vorzubereiten.
Die Ausführung hat material- und untergrundgerecht zu
erfolgen.
Menge: 1,000 psch

**04.01.0060 Deckenflächen bis ca. 20 % spachteln und schleifen**
Deckenflächen mit einer geeigneten gipshaltigen
Spachtelmasse bis zu ca. 20 % der jeweiligen Fläche
spachteln.
Nach ausreichender Trocknung sind die gespachtelten
Bereiche zu schleifen und planeben herzustellen, sodass
eine gleichmäßige Oberfläche für nachfolgende
Beschichtungen entsteht.
Menge: 85,000 m²

**04.01.0070 Deckenflächen mit Wasser- oder Durchschlagflecken absperren**
Auf Deckenflächen mit Wasserflecken oder
durchschlagenden Verfärbungen eine geeignete
Absperrbeschichtung auftragen.
Die Grundbeschichtung muss lösemittelverdünnbar sein
und das Durchschlagen von Flecken zuverlässig
verhindern.
Ausführung in Weiß oder hell getönt.
Die Flächen sind vorab sauber und trocken herzustellen.
Menge: 85,000 m²

**04.01.0080 Deckenflächen grundieren (Haft- und Gleichmäßigkeitsgrund)**
Deckenflächen auf Eignung, Trag- und Haftfähigkeit
prüfen, reinigen und mit einer geeigneten pigmentierten
Grundbeschichtung grundieren.
Die Grundierung dient der Haftverbesserung und
Egalisierung des Untergrundes und ist systemgerecht für
die nachfolgende Beschichtung auszuführen.
Fabrikat oder Typ nach Wahl des Auftragnehmers,
gleichwertig geeignet.
Menge: 85,000 m²

**04.01.0090 Anschluss- und Übergangsfugen mit Acryl versiegeln**
Herstellen von Anschluss- und Übergangsfugen an Decken-
und Wandflächen mit einem geeigneten Acrylatdichtstoff.
Fugenflanken reinigen, Acryl fachgerecht einbringen und
sauber abziehen.
Die Fugen sind rissfrei und optisch gleichmäßig
auszuführen.
Menge: 1,000 psch

**04.01.0100 Deckenflächen mit hochwertiger Innenfarbe beschichten**
Beschichtung der vorbereiteten Deckenflächen mit einer
emissionsarmen, weichmacher- und lösemittelfreien
Innenfarbe gemäß VDL-Richtlinie.
Die Farbe muss eine hohe Deckkraft sowie eine hohe
Scheuerbeständigkeit (Nassabriebklasse 1) aufweisen.
Ausführung im Farbton Weiß oder gleichwertig hell.
Menge: 85,000 m²

**04.01.0110 Wandflächen ganzflächig schleifen und entstauben**
Vorhandene Wandflächen einmal ganzflächig schleifen, um
eine gleichmäßige und haftfähige Oberfläche für die
nachfolgenden Beschichtungsarbeiten herzustellen.
Anschließend sind sämtliche Schleifstäube gründlich zu
entfernen.
Menge: 303,000 m²

**04.01.0120 Wandflächen mit durchschlagenden Flecken absperren**
Auf Wandflächen mit Wasserflecken oder sonstigen
durchschlagenden Verunreinigungen eine geeignete
absperrende Grundbeschichtung auftragen.
Die Beschichtung muss das Durchschlagen der Flecken in
den Endanstrich verhindern.
Ausführung in Weiß oder hell getönt.
Menge: 50,000 m²

**04.01.0130 Wandflächen bis ca. 30 % spachteln und schleifen**
Wandflächen mit gipshaltiger Spachtelmasse bis zu ca.
30 % der Fläche spachteln.
Nach ausreichender Trocknung sind die gespachtelten
Bereiche zu schleifen und für nachfolgende
Beschichtungen eben herzustellen.
Menge: 303,000 m²

**04.01.0140 Wandflächen mit Haftgrund vorstreichen**
Wandflächen mit einer haftvermittelnden
Spezialgrundierung vorstreichen.
Geeignet für schwach saugende, glatte oder tragfähige
Altanstriche sowie mineralische Untergründe.
Der Haftgrund dient als Haftbrücke für die nachfolgende
Beschichtung und ist systemgerecht aufzutragen.
Menge: 303,000 m²

**04.01.0150 Wandflächen mit Latex-Innenfarbe beschichten**
Beschichtung der Wandflächen mit einer emissions- und
lösemittelfreien Latexfarbe, matt, scheuerbeständig.
Die Farbe muss den Anforderungen gemäß DIN 53778
genügen.
Ausführung im Wunschfarbton des Auftraggebers, abgetönt
nach Wahl in einem hellen Farbton.
Menge: 303,000 m²

**04.01.0160 Zulage für Überzug von Panelflächen**
*** Bedarfsposition ohne GB
Panelflächen mit einem farblosen, matten
Dispersionsüberzug dünnschichtig und gleichmäßig
überziehen.
Der Überzug dient dem Oberflächenschutz und der
optischen Vereinheitlichung der Flächen.
Der Auftrag erfolgt mit Farbwalze oder Streichbürste
gleichmäßig und ohne Ansätze.
Menge: 120,000 m²

**04.01.0170 WET-Türflächen außenseitig schleifen und lackieren**
Außenseitige Türflächen im Treppenhaus einschließlich
Zargen, Rahmen und Türschwellen reinigen und
vollflächig anschleifen.
Geeigneten Haftgrund auf Alkydharzbasis auftragen.
Kleinere Beschädigungen ausspachteln, beischleifen und
nachgrundieren.
Nach Zwischenschliff Endlackierung mit einem
aromatenfreien Alkydharzlack im Farbton Weiß oder hell
getönt ausführen.
Menge: 22,000 m²

**04.01.0180 Zulage für Lackierung unterschiedlicher Farbtöne**
Zulage für das Lackieren von Holzflächen in
unterschiedlichen Farbtönen innerhalb eines Bauteils.
Ausführung einschließlich aller notwendigen
Vorarbeiten, Zwischenschliffe und Endlackierungen gemäß
den allgemeinen Lackierpositionen.
Menge: 1,000 psch

**04.01.0190 Holzflächen beidseitig schleifen und lackieren**
Holzflächen in Bereichen wie Hauseingang, Keller oder
Hof beidseitig reinigen, schleifen und lackieren.
Ausführung einschließlich Haftgrund, Ausbesserungen,
Zwischenschliff und Endlackierung mit aromatenfreiem
Alkydharzlack im hellen Farbton.
Menge: 5,500 m²

**04.01.0200 Handläufe schleifen und lackieren**
Handläufe reinigen, vollflächig anschleifen, grundieren
und lackieren.
Kleinere Beschädigungen ausbessern, Zwischenschliff
ausführen und Endlackierung mit einem aromatenfreien
Alkydharzlack im hellen Farbton herstellen.
Menge: 27,000 lfm

**04.01.0210 Treppenwangen schleifen und lackieren**
Treppenwangen reinigen, anschleifen und mit geeignetem
Haftgrund vorbehandeln.
Ausbesserungen vornehmen, Zwischenschliff ausführen und
Endlackierung mit aromatenfreiem Alkydharzlack im
hellen Farbton herstellen.
Menge: 27,000 lfm

**04.01.0220 Holzsockelleisten schleifen und lackieren**
Vorhandene Holzsockelleisten bis ca. 10 cm Höhe
reinigen, anschleifen, grundieren und lackieren.
Die Ausführung umfasst alle erforderlichen Vor- und
Nacharbeiten einschließlich Zwischenschliff.
Menge: 103,000 lfm

**04.01.0230 Trittstufenbereiche schleifen und lackieren**
Trittstufen links und rechts angrenzend an neu
verlegten Linoleumbelag reinigen, anschleifen,
grundieren und lackieren.
Die Leistung umfasst Ausbesserungen, Zwischenschliff
und Endlackierung mit aromatenfreiem Alkydharzlack im
hellen Farbton.
Menge: 75,000 Stk

**04.01.0240 Setzstufen schleifen und lackieren**
Setzstufen vollständig reinigen, schleifen, grundieren
und lackieren.
Nach Zwischenschliff ist eine gleichmäßige
Endlackierung mit aromatenfreiem Alkydharzlack im
hellen Farbton auszuführen.
Menge: 83,000 Stk

**04.01.0250 Fensterflächen beidseitig und Fensterbänke innen lackieren**
Vorhandene Fensterflächen einschließlich innenliegender
Fensterbänke beidseitig schleifen und instandsetzen.
Rohe Holzstellen, wo erforderlich, mit Holzschutzgrund
imprägnieren und ventilierend grundieren.
Anschließend sämtliche Flächen mit einem ventilierenden
Lacksystem vorstreichen und endbeschichten.
Beschädigte V-Fugen im Wetterschenkel- und
Brüstungsbereich öffnen, reinigen, vorbehandeln und mit
geeignetem elastischem Fugendichtstoff schließen.
Endlackierung mit einem ventilierenden,
seidenglänzenden Alkydharzlack im gewünschten Farbton.
Menge: 5,000 Stk

**04.01.0260 Einzug Schmutzband an Deckenflächen**
Herstellen eines Schmutzbandes an Deckenflächen durch
farbliche Absetzung.
Das Schmutzband ist gleichmäßig, sauber abgegrenzt und
ohne sichtbare Ansätze auszuführen.
Menge: 25,000 m

#### Abschnitt 04.02 Bodenbelagsarbeiten

**04.02.0010 Vorhandenen Linoleumboden entfernen inkl. Entsorgung**
Vollständiges Entfernen des vorhandenen
Linoleumbodenbelags auf Bodenflächen im Treppenhaus.
Die Leistung umfasst:

Ablösen und Entfernen des vorhandenen Linoleumbelags,
Entfernen anhaftender Kleberreste, soweit für die
Weiterverarbeitung erforderlich,
sortenreine Trennung der Materialien,
Abtransport und fachgerechte Entsorgung gemäß geltenden
Vorschriften.

Der Untergrund ist besenrein und frei von losen
Bestandteilen zu übergeben.
Schutz angrenzender Bauteile ist Bestandteil der
Leistung.
Menge: 41,000 m²

**04.02.0020 alten vorhandenen Linoleum von den Treppenstufen entfernen inkl. Treppenkanten**
Vorhandenen Linoleumbodenbelag von Treppenstufen
vollständig entfernen, einschließlich vorhandener
Belagseinlagen in Treppenkantenbereichen.
Die Leistung umfasst das Ablösen des Belags von Tritt-
und Setzstufen, das Entfernen von Klebstoffresten sowie
den Abtransport und die fachgerechte Entsorgung aller
Abfälle.
Die Treppenstufen sind sauber und für die nachfolgenden
Bodenaufbauarbeiten geeignet zu hinterlassen.
Menge: 75,000 Stk

**04.02.0030 Untergrundvorbereitung Bodenflächen**
Untergrundvorbereitung der freigelegten Bodenflächen
durch mechanisches Anschleifen.

Die Bearbeitung erfolgt mit geeigneten maschinellen
Schleifgeräten unter Berücksichtigung des jeweiligen
Untergrundes.

Die Leistung umfasst:
- Anschleifen der gesamten Bodenfläche zur Verbesserung
der Haftfähigkeit
- Entfernen von losen Bestandteilen, Verschmutzungen
und Altbeschichtungsresten
- Absaugen des anfallenden Schleifstaubes mittels
geeigneter Industriestaubsauger
- Herstellen eines sauberen, trockenen und belegreifen
Untergrundes

Der Untergrund ist so vorzubereiten, dass die
nachfolgenden Spachtel- und Bodenbelagsarbeiten
fachgerecht und ohne Beeinträchtigung ausgeführt werden
können.
Menge: 41,000 m²

**04.02.0040 Trittstufen abschleifen / reinigen / saugen**
Bodenfläche mit einer Handschleifmaschine
anschleifen einschließlich absaugen
Menge: 75,000 Stk

**04.02.0050 Bodenflächen mit Glasfaservlies und Spachtelmasse vollflächig spachteln**
Vollflächige Spachtelung der vorbereiteten
Bodenflächen.

Auf den entsprechend vorbereiteten Untergrund (z. B.
Holzdielenboden) ist ein geeignetes Glasfaservlies
faltenfrei auszulegen und gemäß Systemvorgaben
einzubetten.

Anschließend ist eine faserverstärkte Spachtelmasse
vollflächig aufzubringen und gleichmäßig zu verteilen.

Die Leistung umfasst:
- Zuschneiden, Einlegen und Einbetten des
Glasfaservlieses
- Vollflächiges Überspachteln der Bodenflächen
- Gleichmäßiges Abziehen und Glätten der Oberfläche
- Herstellung einer planebenen, tragfähigen und
belegreifen Fläche

Die Spachtelung ist in einer mittleren Schichtdicke von
ca. 3 mm auszuführen.

Die Ausführung hat systemgerecht nach den jeweiligen
Herstellervorgaben und unter Berücksichtigung der
Untergrundverhältnisse zu erfolgen.
Menge: 41,000 m²

**04.02.0060 Holztrittstufen spachteln**
vorbereiteten Holzdielenboden mit einer
faserverstärkten Spachtelmasse vollflächig
überspachteln.
Menge: 75,000 Stk

**04.02.0070 Linoleumbelag auf Bodenflächen verlegen inkl. Kleber**
Linoleumbodenbelag auf vorbereiteten Bodenflächen
fachgerecht verlegen.
Die Leistung umfasst das Zuschneiden, passgenaue
Einlegen sowie die vollflächige Verklebung mit einem
geeigneten Systemkleber.
Der Belag ist sauber anzudrücken und spannungsfrei zu
verarbeiten.
Der Linoleumbelag selbst ist nicht Bestandteil dieser
Position und wird gesondert geliefert.
Menge: 41,000 m²

**04.02.0080 Linoleumbelag auf Treppenstufen verlegen inkl. Kleber**
Linoleumbodenbelag auf Treppenstufen fachgerecht
verlegen.
Die Leistung umfasst das passgenaue Zuschneiden für
Tritt- und Setzstufen, die vollflächige Verklebung mit
geeigneten Klebstoffen sowie die saubere Ausbildung der
Anschlüsse an Treppenkantenprofile.
Die Ausführung hat rutschfest und für den
Treppenbereich geeignet zu erfolgen.
Menge: 75,000 Stk

**04.02.0090 Treppenkantenprofile aus Aluminium liefern und montieren**
ieferung und Montage von Treppenkanten-Winkelprofilen
aus Aluminium oder gleichwertigem Material, geeignet
zur Aufnahme von Linoleumbodenbelägen.
Die Profile sind versenkt zu montieren und fachgerecht
zu befestigen.
Abmessungen und Ausführung sind auf den vorgesehenen
Bodenbelag abzustimmen.
Sämtliche Befestigungsmittel sind Bestandteil der
Leistung.
Menge: 75,000 Stk

**04.02.0100 Lieferung Linoleumbelag ca. 2,5 mm, oder gleichwertig**
Lieferung eines Linoleumbodenbelags, geeignet für stark
frequentierte Verkehrsflächen im Treppenhaus, mit einer
Gesamtstärke von ca. 2,5 mm.
Der Belag ist aus einer aktuellen Standardkollektion zu
wählen, z. B. wie Fabrikat Forbo Real oder
gleichwertig.
Die konkrete Produktauswahl erfolgt durch den
Auftragnehmer und ist vor Einbau mit dem Auftraggeber
abzustimmen.
Menge: 67,000 m²

**04.02.0110 Silikonanschlussfugen herstellen**
Herstellen elastischer Silikonanschlussfugen im Bereich
von Wand-, Sockel- und sonstigen Bauteilanschlüssen.
Die Leistung umfasst das Reinigen der Fugenflanken, das
fachgerechte Einbringen des Dichtstoffs sowie die
Herstellung eines sauberen und gleichmäßigen
Fugenbildes.
Fugenbreite bis ca. 1 cm. Farbton nach Abstimmung.
Menge: 97,000 m

**04.02.0120 Viertelstäbe demontieren und erneuern**
Vorhandene Viertelstäbe demontieren und fachgerecht
entsorgen.
Anschließend neue Viertelstäbe liefern und montieren,
einschließlich Zuschnitt, Befestigung und sauberer
Ausbildung der Übergänge zu Boden- und Wandflächen.
Die Ausführung hat passend zu den angrenzenden
Oberflächen zu erfolgen.
Menge: 160,000 m

### Bereich 05 Stundenlohnarbeit

#### Abschnitt 05.01 Facharbeiterstunden

**05.01.0010 Facharbeiterstunden Bodenleger**
*** Bedarfsposition ohne GB
Abrechnung nur nach vorheriger schriftlicher Freigabe
durch die Bauleitung. Nachweis durch Stundennachweise.
Menge: 10,000 h

**05.01.0020 Facharbeiterstunden Maler**
*** Bedarfsposition ohne GB
Abrechnung nur nach vorheriger schriftlicher Freigabe
durch die Bauleitung. Nachweis durch Stundennachweise.
Menge: 10,000 h

USt %: 19,00
